# Krummennaab Soz. Zentrum
Angebotsaufforderung (GAEB DA XML 3.2, DA83)
Währung: EUR
Erstellt mit: G&W CALIFORNIA PRO, CALIFORNIA PRO V13.1.06, 09.02.2026

## 17 Bodenbelag DIN18356+18356
Datum: 09.02.2026

*Hinweis: 1.0 Vorbemerkungen zum Leistungsverzeichnis*
1.0 Vorbemerkungen zum Leistungsverzeichnis
1.1 Leistungsbeschreibung
Die Texte sind auf Basis der Leistungsbeschreibung  (STLB-Bau) entnommen. Die Leistungsbeschreibung wurde auch mit Freitexten erstellt.
1.2 Allgemeine Hinweise zur Ausschreibung
Bestehen von Seiten des Bieters Bedenken gegen die beschriebene Art der Ausführung, so hat er diese spätestens mit der Angebotsabgabe schriftlich vorzubringen. Stellt der Bieter aufgrund seines Fachwissens Unstimmigkeiten in der Leistungsbeschreibung fest, so muss er diese dem Auftraggeber mitteilen.
1.3 SiGe-Koordinator für die Ausführungsphase
Die Bestellung eines SiGe-Koordinators erfolgt durch den Auftraggeber AG, hier Gemeinde Krummennaab.
1.4 Beweissicherung - Angrenzende Gebäude/Nachbarn
Für die angrenzenden Gebäude und den Grünflächen der Nachbargrundstücke. Die Bestellung der Beweissicherung erfolgt durch den Auftraggeber AG, hier Gemeinde Krummennaab.
1.5 Beweissicherung - Gebäude Soziales Zentrum ehem. Kleiderfabrik
Für die Abbruch- und Rückbau-Maßnahmen am Gebäude an sich, wie Bauteile (Fassaden, Faschen, Stufen, Lichtschächte, Grünflächen, Gebäuderisse etc.) sind im Rahmen der Bauleitung des Auftragnehmers AN zu dokumentieren und bei Bedarf in digitaler Form (z.B. Fotodokumentation) dem AG zur Verfügung zu stellen. Diese Leistung wird gemäß LV-Positionen vergütet.

*Hinweis: 2.1 Allgemeine Beschreibung*
2.1  Allgemeine Beschreibung

Solziales Zentrum Krummennaab
Sanierung der ehem. Kleiderfabrik Weidner zu einem Multifunktionsgebäude mit Tagespflege, Wohnen, Physiotherapie, Veranstaltungsflächen, etc.

Objektbeschreibung
Lage: Gemarkung Krummennaab
Flur-Nr. 27/4,6,2, Gemeinde Krummennaab
Nutzungsart:  Multifunktionsgebäude
Gebäudeklasse 3, Sonderbau
Gebäudehöhe: < 13,0m (Art. 3 Abs. 4 Satz BayBO)
aktuelle Nutzung: Leerstand
Zufahrt: Über öffentliche Straße
Ver- und Entsorgung:
Schmutzwasserkanal, Regenwasserkanal, Wasser, Starkstrom von der öffentlichen Straße
Größe, Fläche, Firsthöhe, Traufhöhe, Dach, Geschosse: siehe Planunterlagen

Brutto-Rauminhalt Kulturbahnhof:
Kulturbahnhof 10.716,00m³

Brutto-Grundfläche Kulturbahnhof:
Kulturbahnhof 2.658,98m³

Bauablauf:
siehe Besondere Vertragsbedingen und Rahmenbauzeitenplan
Öffentlich zugängliches Gebäude
Besucher- und Benutzerbereiche barrierefrei nach DIN 18040
Beschreibung der Topographie:
Das Gebäude befindet sich an einer Hanglage, dabei ist
- das Wohnhaus inkl. Keller 3-geschossig
- das ehem. Fabrikationsgebäude ist 2-geschossig
wobei beide Gebäude jeweils auf einer Seite im Erdreich befinden.
siehe Planunterlagen

*Hinweis: 2.2 Beschreibung der Bauleistung*
2.2 Beschreibung der Bauleistung

ATV DIN 18299: Allgemeine Regelungen für Bauarbeiten jeder Art

ATV DIN 18365: Bodenbelagsarbeiten

ATV DIN 18365: Parkett- und Holzpflasterarbeiten

*Hinweis: 3.1 Lage der Baustelle*
3.1 Lage der Baustelle

Die Baumaßnahme liegt in Krummennaab, Schulstraße 5 in der Ortsmitte.

Das Baugrundstück ist über eine öffentliche Straße erreichbar.

*Hinweis: 3.2 Lager- und Arbeitsplätze*
3.2 Lager- und Arbeitsplätze
Für die Baustelleneinrichtung steht im Baufeld nur in sehr begrenztem Umfang Platz zur Verfügung. Lagerflächen müssen direkt mit dem AG abgestimmt werden, siehe hierzu auch den Baustelleneinrichtungsplan in der Anlage. Zusätzlich erforderliche Lagerflächen muss sich der Auftragnehmer selbst beschaffen.

*Hinweis: 3.3 Zu schützende Bereiche und Objekte*
3.3 Zu schützende Bereiche und Objekte

Immissionsschutz:
Es sind die üblichen Auflagen für Baumaßnahmen in
bewohnten Gebieten einzuhalten. Es sind grundsätzlich besonders schallgedämmte Baumaschinen einzusetzen.
Schutz der vorhandenen Bebauung (Aussenwände, Nachbargebäude, Bahnsteige mit Gleisanlage):
Es muss deshalb mit besonderer Vorsicht, schonend und in kleinen Abschnitten gebaut werden. Die Geräte und Maschinen sind so zu wählen, dass nur erschütterungs- und vibrationsarme Baugeräte verwendet werden.
Baumschutz:
Im Bereich der Baustelle befindet sich einige Bäume die erhalten werden müssen. Der entsprechende Baumschutz ist ausgeschrieben.
Abfallarme Baustelle:
Die gesetzlichen Mindestvorschriften sind zu erfüllen.
Weitere Vorgaben zur Trennung, Deponierung und Verwertung von Baustoffen siehe WBVB
Staubarme Baustelle:
Maßnahmen zur Staubminderung wie z.B. Absaugung, Verhinderung von Staubausbreitung, -ablagerungen, Einsatz von Feucht- bzw. Naßverfahren sind zu nutzen und einzu- kalkulieren.
Bodenschutz:
Es ist während des Baubetriebes sicherzustellen, dass der Boden nicht durch chemische Stoffe belastet wird.

*Hinweis: 4.1 Verkehrsführung, Verkehrssicherung*
4.1 Verkehrsführung, Verkehrssicherung

Das Baufeld wird von 3 Seiten wie folgt begrenzt:
- Süden: Grundstück mit Bebauung
- Norden: Grundstück mit Bebauung
- Westen: Grundstück mit Bebauung

- Osten: 2 Zufahrten über die öffentliche Straße möglich

Während der Bauausführung muss der Durchgangsverkehr (Personen, KFZ, busse, etc.) auf der öffentlichen Straße und der Anlieger- und Anlieferverkehr zu allen Anwesen aufrecht erhalten werden.
Die Baustelleneinrichtungsplan in der Anlage der Verdingungsunterlagen zeigt den möglichen Bauablauf und die Verkehrsführungen.
Sollte eine Verkehrsregelung in der betroffenen Straßen notwendig sein, sind verkehrsrechtliche Anordnungen einzuholen. Diese muss in Abstimmung mit der Behörde den jeweiligen Anforderungen angepasst werden.

Straßenreinigung:
Die ständige Reinigung der genutzten Verkehrsflächen ist in die Positionen einzurechnen. Kommt der Auftragnehmer seiner Reinigungspflicht nicht nach oder ist kein Vertreter des Auftragnehmers erreichbar, so kann der Auftraggeber ein örtliches Reinigungsunternehmen mit der Straßenreinigung beauftragen. Die Kosten sind vom Auftragnehmer zu erstatten. Zur Straßenreinigung ist der Verursacher verpflichtet.

*Hinweis: 4.2 Einzeltermine*
4.2 Einzeltermine

Vom Auftragnehmer AN ist ein detaillierter Bauzeitenplan vorzulegen auf Basis der vorläufigen Rahmen-Ausführungsfristen (Beginn und Ende) in den besonderen Vertragsbedingen.

Hinweis:
die Arbeiten können nicht in einem "Zug" durchgeführt werden, siehe hierzu den Rahmenbauzeitenplan und den Baustellenablaufplan mit Teilbauabschnitten in der Anlage. Etwaige Unterbrechungen in der Ausführung sind mit den Einheitspreisen abgegolten und werden nicht vergütet.

*Hinweis: 4.3 Prüfungen*
4.3 Prüfungen
Prüfungen sofern erforderlich
Die Durchführung der Eignungsprüfungen und Eigenüberwachungsprüfungen entsprechend den maßgebenden Vorschriften bzw. Richtlinien sind verpflichtend. Die Ergebnisse sind dem AG unverzüglich mitzuteilen.
Kontrollprüfungen werden vom AG gegebenenfalls gesondert beauftragt. Die Beihilfe durch den AN wird gesondert vergütet.

*Hinweis: 4.4 Lieferung von Stoffen*
4.4 Lieferung von Stoffen
Lieferung von Stoffen sofern erforderlich
Alle gelieferten Stoffe müssen der aktuell gültigen Bauprodukteverordnung entsprechen. Für die wesentlichen Baustoffe müssen Leistungserklärungen vorliegen. Die Bauprodukte für die eine Leistungserklärung erstellt wurden müssen CE-gekennzeichnet werden. Damit übernimmt der Hersteller bzw. Liefrant die Verantwortung, dass das gelieferte Bauprodukt der Leistungserklärung entspricht. Bei allen Positionen ist die Lieferung des Materials enthalten, auch wenn dies nicht ausdrücklich in den Positionen beschrieben ist (DIN 18299).
Ausnahmen sind in der Position ausdrücklich beschrieben.

*Hinweis: 5.0 Ausführungsunterlagen - Sonstiges*

*Hinweis: 5.1 Vom AN zu vorzulegende Unterlagen*
5.1 Vom AN zu vorzulegende Unterlagen

- Verkehrsrechtliche Anordnungen (sofern erforderlich)
- Spartenpläne der Versorgungsträger (sofern erforderlich)
- detaillierter Bauzeitenplan gem. Punkt 4.2

*Hinweis: 5.2 Baustellenbesprechungen*
5.2 Baustellenbesprechungen

Es finden wöchentlich 2x Baustellenbesprechungen (Jour Fixe) statt.
Folgende Termine werden festgelegt:
Montag und Mittwoch (vormittag)
oder
Dienstag und Donnerstag (vormittag)
Die Anwesenheit der Projekt- und Bauleiter ist verpflichtend.
Wenn erforderlich werden auch Termine zwischen den Jour fixe Terminen vereinbart.

*Hinweis: 5.3 Abrechnung*
5.3 Abrechnung

Teilleistungen der Baumaßnahme müssen beim Aufmaß getrennt erfasst und auch getrennt abgerechnet werden.
Mengenermittlung und Abrechnung nach Aufmaß

Änderungen an den vorgelegten Aufmaßen sind bei den nachfolgenden Abschlagsrechnungen zu berücksichtigen.
Die Abrechnungsunterlagen, auch Abschlagsrechnungen, sind als digitale Datenträger (Digitales Aufmaß d.11 Datei) zu erstellen und der Bauleitung unentgeltlich, zusätzlich zu den Papierunterlagen, zur Verfügung zu stellen.
Erdmassen sind elektronisch abzurechnen (Digitales Geländemodell). Es sind alle Daten in lesbarer Form mit allen erforderlichen Bruchkanten, Randlinien zur Verfügung zu stellen, damit eine Vergleichsberechnung durchgeführt werden kann. Der AN hat eine vom AG verwendbare Datenform zur Verfügung zu stellen. Zur Massenberechnung gehören auch Zeichnungen, Punktplots etc.

*Hinweis: 5.4 Vermessung*
5.4 Vermessung

Die Einmessarbeiten für die beauftragten Leistungen nach Lage und Höhe sind Sache des AN und werden nicht gesondert vergütet, soweit sie nicht als separate Leistung ausgeschrieben sind. Beim Auftreten von Maßdifferenzen ist die Bauleitung zu verständigen. Insbesondere haftet der Auftragnehmer auch gegenüber Dritten, falls ihm Fehler in der Grenz- und Höhenführung unterlaufen. Vor der Ausführung hat der Auftragnehmer alle angegebenen Maße an Ort und Stelle zu nehmen, zu prüfen und sich über die örtlichen Gegebenheiten zu informieren. Ebenso sind die Maßangaben aller Konstruktionszeichnungen vor dem Bau zu prüfen.
Der AG behält sich eine Prüfung aller vom Unternehmer ausgeführten Vermessungen und Absteckarbeiten vor.

*Hinweis: 5.5 Bautagesberichte*
5.5 Bautagesberichte

Der Auftragnehmer hat Bautagesberichte zu führen und dem Auftraggeber wöchentlich zu übergeben.
Sie müssen alle Angaben enthalten, die für die Ausführung und Abrechnung des Auftrages von Bedeutung sein können.
Die Bautagesberichte gelten jedoch nicht als Nachweis für erbrachte Stundenlohn- oder sonstige Leistungen.

*Hinweis: 5.6 Schnurgerüstabnahme*
5.6 Schnurgerüstabnahme (entfällt)

Es sind Schnurgerüste, übergreifend auf die Nachbarflächen, zur Abnahme und Kontrolle durch die Bauüberwachung herzurichten. Dabei werden auch die Anschlüsse zu den Fassaden und den Eingängen an das Bestandgebäude überprüft. Die erforderlichen Hilfskräfte und -mittel stellt der Auftragnehmer.

*Hinweis: 5.7 Abnahme*
5.7 Abnahme und Gewährleistung

Abnahme
Es wird förmliche Abnahme vereinbart.
Die Gesamtabnahme kann beantragt werden, wenn die Baumaßnahme komplett fertiggestellt ist. Teilabnahmen sind nicht möglich. Die Gewährleistungszeit beginnt erst mit der Gesamtabnahme.

Gewährleistung
Die Gewährleistung beträgt 5 Jahre nach BGB, abweichend von der VOB!

*Hinweis: 6. Weitere Besondere Vertragsbedingungen*
6. Weitere Besondere Vertragsbedingungen - WBVB
1. Übergabe von Ausführungszeichnungen:
Die Ausführungszeichnungen werden in digitaler Form übergeben.
2. Anordnung von Stundenlohnarbeiten
Mit Stundenlohnarbeiten ist erst nach schriftlicher Anordnung des Auftraggebers zu beginnen. Der Umfang der im Einzelfall zu erbringenden Leistungen wird bei
der Anordnung festgelegt. Die Stundenlohnzettel sind werktäglich einzureichen
3. Wasser- und Stromanschlüsse, Verbrauchskosten
Wasseranschlüsse und Stromanschlüsse, siehe LV-Positionen.
Für ordnungsgemäße Anschlüsse hat der Auftragnehmer zu sorgen.
Bei der Entnahme von Trinkwasser aus dem Liegenschaftsnetz ist ein
Rohrtrenner zu benutzen. Dies ist in die Einheitspreise einzukalkulieren.
Verbrauchskosten werden nicht erhoben.

4. Herstellen von Zeichnungen und Unterlagen / Abrechnungsunterlagen
Die Abrechnungspläne müssen alle neu hergestellten, wieder hergestellten Bauteile sowie aufgefundene und gesicherte Fremdleitungen maßstabsgerecht darstellen.
Alle Bauteile sind mit Angaben der Längen, Sohl- und Deckelhöhen zu versehen. Abzweigungen, Bögen, aufgefundene Fremdleitungen und dgl. sind lage-
und höhenmäßig einzumessen. Ggf. sind zusätzlich Detailpläne herzustellen.
Sämtliche für die Abrechnung relevanten Maße müssen auf den Abrechnungsplänen ersichtlich sein.
Die Einmessung der Leitung und sonstiger Bauteile hat mittels tachymetrischer Vermessung oder vereinfacht mittels Nivellement und Einmessen mit dem Bandmaß auf Gebäudeecken o. ä. zu erfolgen.
Die Anschlusspunkte und eine Bezugshöhe werden vom AG zur Verfügung gestellt.
Die Abrechnungspläne sind vom AN in analoger Form 2-fach, soweit erforderlich farbig, sowie einfach digital  zu erstellen. Die Kosten sind in die Einheitspreis einzurechnen.
5. Die Zufahrt zum Grundstück sowie der öffentliche Straßenbereich sind sauber zu halten. Alle hierfür anfallenden Kosten sind mit den Einheitspreisen abgegolten.
6. Einrichtung von Unterkünften
Unterkünfte wie Schlafräume und Aufenthaltsräume für die Freizeit dürfen in der Liegenschaft, in der sich die Baustelle befindet, nicht eingerichtet werden.
7. Beschädigungen in der Liegenschaft durch den AN
Werden bei Durchführung der Arbeiten Kabel oder andere Ver- und Entsorgungsleitungen beschädigt, so ist die Bauleitung  unverzüglich in Kenntnis zu setzen
8 Die Baustelleneinrichtung ist, soweit in der Position nicht anders beschrieben in die Einheitspreise einzukalkulieren
9. Transport / Entsorgung:
Abrechnungsgrundlage sind die tatsächlich anfallenden, abzubrechenden Mengen und Massen (keine Übermessungen).
Bei den Abbruchmaterialien sind unterschiedliche Baustoffabfallarten zu unterscheiden, getrennt zu lagern und getrennt zu entsorgen bzw. der  Wiederaufbereitung zuzuführen.
Der Aufstellungsort von Containern an der Baustelle ist mit der Bauleitung und der hausverwaltenden Dienststelle abzustimmen.
Entsorgung Bauabbruch:
- der unbelastete, nicht wieder verwendbare Bauschutt ist über eine Deponie, z.B. Laubhof, Hahnbach zu entsorgen.
- verbrennbare Stoffe über eine Müllumladestation z.B. Amberg-Witzlhof zu entsorgen.
- Schrott ist zum Schrotthändler zu liefern
Die anfallenden Deponie-, Container- und Transportkosten sind in die Einheitspreise mit einzukalkulieren.
Das Trennen der Materialien ist in die Einheitspreise einzukalkulieren.
Die Deponiegebühren sind gegen Nachweis (Übergabe der Deponie- und Wiegescheine)  vom Auftraggeber zu tragen.
Der Nachweis über die Bezahlung der Deponiegebühren ist der Rechnung beizufügen. Die Deponie hat den Empfang und die ordnungsgemäße Ablagerung zu bestätigen.
Vor dem Abtransport der Abbruchmaterialien ist eine mit der Bauleitung gemeinsam auf der Baustelle durchzuführende schriftliche Mengen- und Massenfestlegung durchzuführen. Dieser Nachweis ist Abrechnungsgrundlage für die entstehenden Deponiegebühren.
Es steht dem Auftragnehmer jedoch frei, das anfallende Material anderweitig zu entsorgen, sofern die gesetzlichen und behördlichen Bestimmungen eingehalten werden und dem Auftraggeber dadurch keine höheren Kosten entstehen.
Entsorgung Erdaushub, Wurzelstöcke ect.:
die anfallenden Materialien sind sofern nicht in der Position extra angegeben, getrennt  auszubauen und auf einem zugewiesenen Lagerplatz für die weitere Untersuchung auf schädliche Stoffe getrennt zu lagern.
Der Transport zum Zwischenlager ist in der Position enthalten.
Nach der Untersuchung durch ein Umweltinstitut wird das Material auf eine vom AN genannte Verwertungsstelle oder Deponie gebracht.
Grababfälle, Wurzelstöcke und Stammholz ist zu einer zugelassenen Verwertungsdeponie nach Wahl des Auftraggebers zu bringen.
Das deponiegerechte Zerkleinern ist in die Einheitspreise einzurechnen, sofern in der Position nichts anderes genannt ist.
Die Deponie- und Wiegescheine sind dem Auftraggeber zu übergeben.

*Hinweis: 7. BE sind Nebenleistungen (nach VOB, Teil C)*
7. BE sind Nebenleistungen (nach VOB, Teil C)

Die Baustelleneinrichtung (BE) gilt mit Bezug auf die Allgemeinen Technischen Vertragsbedingungen (ATV) in der VOB/C (DIN 18299, Abschnitt 4.1) nach als Nebenleistung, die auch ohne Erwähnung im Leistungsverzeichnis (LV) zur vertraglichen Leistung gehört.
Die BE gilt für das Gewerk notwendigen Leistungen. In diesem Fall gibt es für die BE und deren Bestandteile keine Positionen im LV.
Anlegen der Lager- und Arbeitsplätzen.
Geräte, Werkzeuge und sonstige Betriebsmittel anfahren und betriebsfertig aufstellen. Wie z.B. Baukrane (Turmdrehkran, Autokran etc.), Baubüros, Werkstätten, abschließbare Lagerräume und dgl. anfahren, aufbauen und einrichten.
Sollten ggf. Fundamte für die BE notwendig sein sind diese ebenfallls eine Nebenleistung, inkl. Wiederherstellen der Aufstellfläche, dies gilt für alle Flächen der BE.
Hinweis: Sollten Lager- und Arbeitsflächen sowie von Zufahrtswege zur Baustelle über die vom AG zur Verfügung gestellten hinaus benötigt werden sind diese mit dieser Position ebenfalls abgegolten.
Hinweis:
Da sich die Baumaßnahme unmittelbar an einer planfestgestellten Bahnanlage befindet, ist zur Sicherung des Eisenbahnverkehrs rechtzeitig vor Beginn der Baumaßnahme, diese dem zuständigen Anlagenverantwortlichen durch den AN anzuzeigen.
7.1 BE sind Nebenleistungen (nach VOB, Teil C)

Baustelle einrichten, vorhalten, betreinen, räumen für alle Geräte, Werkzeuge und An- und Abfahrten von Mannschaften, Erbringung aller Leistungen für Vorarbeiten der Altlastsanierung.

Kosten und Aufwendungen für Einrichten, Vorhalten und Betreiben sowie Wiederentfernen der Baustelleneinrichtung für Abbruch, Bauschuttaufbereitung und Entsorgung, beschrieben, sind zur Gänze mit den vereinbarten vertraglichen Preisen abgegolten, sofern im Leistungsverzeichnis nicht besondere Ansätze enthalten sind oder andere vertragliche Regelungen getroffen sind.

Zu den vertraglichen Pflichten bzw. Regelungen gehört insbesondere folgender Leistungsumfang:

1. Erfüllung aller Pflichten, Verantwortlichkeiten und Zuständigkeiten, entsprechend zusätzlichen Vertragsbedingungen, in Gesetzen, Regeln, Merkblättern, Richtlinien und Vorschriften und wie nachfolgend dargestellt.

2. Während der gesamten Bauzeit sind vom AN in Abstimmung mit dem AG alle notwendigen Maßnahmen zur Verkehrssicherung und ggf. -regelung auf dem von ihm allein oder überwiegend genutzten Flächen und solchen im Einwirkungsbereich des Vorhabens zu treffen.

3. Der AN hat die Baustelle und ihre Nebenanlagen sowie alle Bereitstellungslager vorschriftsmäßig zu beschildern, abzusperren und erforderlichenfalls zu bewachen.

4. Abbruch, Zwischenlagerung und Materialbewegung werden so betrieben, dass Belange des AG, des öffentlichen Verkehrs und der Grundstücksanlieger nicht über das Unvermeidbare hinaus beeinträchtigt werden.

5. Sichern der Baustelle, jedoch ohne Fertigbauzaun. Einzurechnen in die Einheitspreise sind weiter alle Nebenleistungen und Aufwendungen, welche zur Erfüllung der VOB/C 1,1 bis 3 sowie 4.1 erforderlich sind.

6. Abwasserentsorgung:
Abwässer der BE können über vorhandene Schächte in die kommunale Kanalisation abgeleitet werden. Erwirken aller Erlaubnisse, Herstellen und Wiederentfernen der Anschlüsse sowie alle Einleitekosten sind einzurechnen.

7. Personen, welche keine Mitarbeiter des AN oder von ihm beauftragter Subunternehmer sind, dürfen die Baustelle nur nach Zustimmung des AG betreten.

8. Der AN übernimmt die vollständige Regelung aller Schäden, welche Dritten durch seinen Betrieb entstanden sind.

9. Nutzung und Befahren von öffentlichen Verkehrsflächen außerhalb des Baufeldes ist nur nach Genehmigung durch den AG zulässig. Öffentliche Verkehrsflächen sind bei Verschmutzung notfalls mehrmals täglich zu säubern.

10. Umfasst Bauleitung des AN, Teilnahme an allen Besprechungen auf Anforderung des AG bzw. der Bauoberleitung sowie alle sonstigen Baustellengemeinkosten.

11. Umfasst Maßnahmen zur Minimierung von Emissionen durch Lärm, Staub und Erschütterungen.

12. Umfasst Erstellung einer Abbruchanweisung für alle Bauwerke auf dem Baufeld gemäß berufsgenossenschaftlichen Regeln und Regeln des Abbruchverbands. Lieferung in zweifacher Ausfertigung auf Papier sowie digital auf CD innerhalb von sechs Werktagen nach Auftragserteilung.

13. Die erforderlichen festen Anlagen herstellen. Baubüros, Unterkünfte, Werkstätten, Lagerschuppen und dgl., soweit erforderlich, antransportieren, aufbauen und einrichten. Bei Bedarf Zufahrtswege zur Baustelle sowie Lagerplätze, sonstige Platzbefestigungen und Wege im Baustellenbereich anlegen.

14. Flächen beschaffen, sofern die vom AG zur Verfügung gestellten nicht ausreichen. Kosten für Vorhalten, Unterhalten und Betreiben der Geräte, Anlagen und Einrichtungen einschl. Mieten, Pacht, Gebühren und dgl. werden nicht vergütet und sind mit der BE als Nebenleistung abgegolten.

15. Leitungsfreigabe
Der AN ist verpflichtet vor Beginn der Rückbauarbeiten die Spannungsfreiheit oder ordnungsgemäße Trennung aller Leitungen und Sparten zu kontrollieren. Dies gilt vor allem, aber nicht ausschließlich für Strom, Wasser und Gas. Die Prüfung oder Abfrage bei den örtlichen Versorgern ist zu dokumentieren.

16. Bautagebuch
Das Führen eines Bautagebuches für die eigenen Leistungen ist in die Einheitspreise der Positionen mit
einzukalkulieren und wird nicht gesondert vergütet. Das Bautagebuch ist der Bauleitung wöchentlich oder
auf Verlangen vorzulegen.

In vorliegende Position sind die Kosten bzw. der Erlös für die Entsorgung von Metallschrott (Metallbauteile und Edelmetalle, Kabel etc.) einzukalkulieren.

*Hinweis: 8. Allgemeines*
8. Allgemeines
Es gelten jeweils die Normen und Regeln in der zum Vertragsschluss gültigen Fassung einschließlich der Änderungen, Berichtigungen und Beiblätter.
Soweit in der Leistungsbeschreibung auf Technische Spezifikationen, z. B. nationale Normen, mit denen Europäische Normen umgesetzt werden, europäische technische Zulassungen, gemeinsame technische Spezifikationen, Internationale Normen, Bezug genommen wird, werden auch ohne den ausdrücklichen Zusatz immer gleichwertige Technische Spezifikationen in Bezug genommen.

Erhöhte Anforderungen an die Maßtoleranz
Es werden erhöhte Anforderungen an die Maßtoleranz an die Ebenheit von Flächen gestellt, diese werden nicht gesondert vergütet und sind mit den Einheitspreisen abgegolten. Es gilt die DIN 18202 Maßtoleranzen im Hochbau in der jeweils gültigen Fassung.

*Hinweis: 9. AVB Allgemeine Vertragsbedingungen VOB Teil B/C*
9. AVB Allgemeine Vertragsbedingungen VOB Teil B/C

Die Allgemeinen Vertragsbedingungen für die Ausführung von Bauleistungen (VOB/B) und die Allgemeinen Technischen Vertragsbedingungen für Bauleistungen (VOB/C) sind Bestandteile des Vertrags und der Vergabeunterlagen.

*Hinweis: 10. ATV Allgemeine Technische Vertragsbedingungen VOB Teil C*
10. ATV Allgemeine Technische Vertragsbedingungen VOB Teil C

Es gelten folgende ATV's (VOB/C):

ATV DIN 18299: Allgemeine Regelungen für Bauarbeiten jeder Art

ATV DIN 18365: Bodenbelagsarbeiten

ATV DIN 18365: Parkett- und Holzpflasterarbeiten

*Hinweis: 11. Hinweis Demontage Abbruch- und Rückbauarbeiten*
11. Hinweis Demontage Abbruch- und Rückbauarbeiten
Bei den Demontagearbeiten sind die Forderungen und Auflagen der Arbeitssicherheit, des Brandschutzes etc. zu beachten. Im DG (Dachstuhl) sowie in Bereichen, wo Brandgefährdung nicht auszuschließen ist, sind Trennarbeiten mittels Schweißbrenner oder Winkelschleif- gerät verboten. Hier sind geeignete Werkzeuge (z.B. Säbelsäge) zu verwenden. Demontierte Materialien werden nach Aufmaß abgerechnet. Vor Beginn der örtlichen Demontagearbeiten ist zwingend ein Einweisungsgespräch mit der Bauleitung notwendig.

Ausführung innerhalb des Bauwerks,
Ausführung in allen Geschossen,
Arbeitshöhe bis 16 m,
Erschwernis gemäß Abbruchplan,
Abbruch von Hand/mit handgeführten Kleingeräten,
Ausführung:
- erschütterungsarm DIN 4150,
- lärmarm, Lärmpegel max. 80 dB(A),
- staubarm,
- ohne Funkenfreisetzung,
- ohne Untergrundbeschädigung,
- ohne Wasserfreisetzung,

aufgenommene Stoffe getrennt sammeln,
ggf. Zwischenlagern,
auf LKW des AN laden,
inkl. Entsorgung und Transport,

Ausführung gemäß Zeichnung und Einzelbeschreibung.

Hinweis: Positionen inkl. Entsorgung, Transport im Gebäude (vertikal und horizontal) und zur Deponie

*Hinweis: 12. Gerüstbauarbeiten*
12. Gerüstbauarbeiten
An den Fassaden wird bauseits ein Flächengerüst mit Dachfang zur Verfügung gestellt. Darüberhinausgehende Gerüste zur Herstellung der eigenen Leistung sind Nebenleistungen gem. VOB.

*Hinweis: Baustrom und Bauwasser*
Baustrom und Bauwasser:
Für die Bauzeit stellt der Bauherr einen zentralen Baustromanschluss (230/400 V, 32A) und einen zentralen Bauwasseranschluss als Entnahmestelle, als Anschlussmöglichkeit vom Versorgungsnetz, zur Verfügung, soweit sie nicht als separate Leistung ausgeschrieben sind.

Der Verbrauch von Baustrom und Bauwasser für die ausgeschriebenen Arbeiten ist für den Auftragnehmer kostenlos.
Ein Baustromkasten und ein Bauwasseranschluss wird vom AG eingerichtet und kostenfrei zur Verfügung gestellt.

Etwaig benötigte Verteileranlagen sind vom Auftragnehmer auf seine Kosten ohne Weiterverrechnung an den Auftraggeber einzurichten und nach den Bauarbeiten wieder zu entfernen, bei Bauwasser inkl. frost- und feuchtigkeitssicher umhüllen, unterhalten und wieder beseitigen.

*Hinweis: Abfallbeseitigung - Angaben zur Bauausführung - Sicherheit*
Abfallbeseitigung - Angaben zur Bauausführung - Sicherheit
Abfallbeseitigung:
Eigenes Restmaterial, Verschnitt, Bruch sowie Verpackungsmaterial sind vom AN kostenlos zu beseitigen und getrennt zu entsorgen.

Das Verfüllen von Arbeitsräumen mit Abfall ist strengstens untersagt.
Verbindung zu anderen Gewerken:
In Abstimmung mit der Bauleitung sind die technischen Bedingungen und zeitabläufe der Gewerke zu beachten.

Angaben zur Bauausführung:
Sofern im Leistungsverzeichnis nicht näher beschrieben, verpflichtet sich der Auftragnehmer vor Ausführung der Leistung, sich vor Ort mit dem Auftraggeber abzustimmen.

*Hinweis: Sicherheit:*
Sicherheit:
Grundsätzlich gelten für die Durchführung der Bauarbeiten die einschlägigen gesetzlichen und berufsgenossenschaflichen Vorschriften in der jeweils gültigen Fassung. Auf die Verordnung über Sicherheit und Gesundheitsschutz auf Baustellen (Baustellenverordnung) wird besonders hingewiesen. Der Auftragnehmer hat die Hinweise des SIGE-Koordinators und die Aufgaben des Sicherheits- und Gesundheitsschutzplans zu berücksichtigen. Bevor Mitarbeiter auf der Baustelle eingesetzt werden, müssen sie hinsichtlich Arbeitssicherheit und Gesundheitsschutz unterwiesen werden. Eine Unterweisungsbestätigung gemäß Vorgabe des Sicherheitskoordinators (mit Namen und Unterschriften der Beschäftigten) ist dem Sicherheitskoordinator vor dem ersten Betreten der Baustelle zu übergeben. Der AN informiert sich über die auf der Baustelle gültigen Dokumente zur Arbeitssicherheit und arbeitet mit dem Sicherheitskoordinator zusammen. Der Sicherheits- und Gesundheitsschutzplan ist verbindlich und genau zu beachten. Den Anordnungen des Sicherheitskoordinators ist Folge zu leisten. Der AN sorgt eigenverantwortlich und auf eigene Kosten für die Umsetzung der Rechtsgrundlagen für seine Mitarbeiter und Nachunternehmer bzw. deren Tätigkeiten, um Unfälle zu vermeiden (z.B. berufsgenossenschaftliche Vorschriften und Regeln, staatliche Gesetze und Verordnungen, allgemein anerkannte Regeln und Erkenntnisse, etc.).

*Hinweis: Hinweise*
Hinweise

Abrechnungsaufmaß
Folgende Bereiche sind im Aufmaß/Abrechnungsaufmaß separat durch den AN aufzugliedern, der Mehraufwand ist mit den Einheitspreisen des LV's abgegolten.

- Gartengeschoss BT 5, 6: Tagespflege
- Gartengeschoss BT 5, 6: Wohngemeinschaft
- Gartengeschoss BT 5, 6: Nebenräume
- Erdgeschoss BT 5, 6: Mehrgenerationenwohnen MGW
- Erdgeschoss BT 3: Physiotherapie
- Gartengeschoss BT 3: Beratung
- Garten- und Erdgeschoss BT 4: Dorf- + Marktplatz inkl. Allgemeinflächen
- Erdgeschoss BT 2: Funktionsflächen, Beratung
- Gartengeschoss bis 1. Obergeschoss BT1: Wohnen (ehem. Wohnhaus)

Die Bausubstanzuntersuchung vom 03.07.2024 ist Bestandteil dieser
Leistungsbeschreibung.

Gültigkeit der Unterlagen in folgender Reihenfolge:
1. Diese Leistungsbeschreibung
2. Bausubstanzuntersuchung vom 03.07.2024
3. Planunterlagen

*Hinweis: Technische Vorbemerkungen*
Technische Vorbemerkungen

1. Grundlage für die Ausführung der beschriebenen Leistung sind die Verlege- und Montagehinweise des Herstellers sowie die national
geltenden Gesetze, Vorschriften, Fachregeln und Normen.
2. Materialverschnitt, Falzverluste sowie Klein- und Befestigungsmaterial sind in die betreffenden Positionen einzurechnen. Abrechnung erfolgt nach bauseitigem
Aufmaß.
3. Die Entsorgung der Abfälle, des Schuttes und des Schrottes hat entsprechend der geltenden Vorschriften zu erfolgen und ist mittels Nachweises der
Entsorgungsstellen zu belegen. Dies gilt sowohl für die beim Rückbau als auch
beim Einbau anfallenden Wert- und Reststoffe. Die Kosten für die Entsorgung sind in die Einheitspreise einzurechnen.

*Hinweis: Widersprüche zwischen verschiedenen Vertragsteilen*
Widersprüche zwischen verschiedenen Vertragsteilen
Entsprechend § 1 Abs. 2 VOB/B für Bauverträge ist eine Rangfolge der verschiedenen Vertragsbestandteile vorgesehen. Bei Widersprüchen gilt die folgende Vertragsbestandteile sind in der aufgeführten Reihenfolge nacheinander heranzuziehen. Darunter sind alle Dokumente i.S.d. § 9 VOB/A zu verstehen;
1. Baubeschreibung,
2. Leistungsverzeichnis mit Türliste
3. Zeichnungen und Pläne

### 01 DIN 18365: Bodenbelagsarbeiten

#### 01.01 Vorbereitende Arbeiten

**01.01.0010 Prüfung Feuchtigkeit, CM-Methode,Estrich**
Prüfung Feuchtigkeit, CM-Methode, Estrich
Prüfung des Feuchtigkeitsgehaltes
des Estrichs mit der CM-Methode, inkl. genauen Protokollierens der Messstellen
und Messergebnisse. Ausführung nach Angabe der Bauleitung. Die Messergebnisse sind dem Bauleiter vorzulegen.
Separate Anfahrt vor Ausführung der Arbeiten
Art des Estrichs : ZE-Estrich
Menge: 5,000 St

**01.01.0020 Feldbegrenzungs- und Arbeitsfugen im Heiz-Zementestrich**
Arbeits- und Feldbegrenzungsfugen
(Dehnungsfugen) ca. 5-8 mm breit, im Zementestrich durch Einschneiden - ca. 2/3 Estrichhöhe.

Anordnung erforderlicher Arbeits- und Feldbegrenzungsfugen gemäß DIN 18560, TI. 2, Abschnitt 6.3.3. und Merkblätter des Zentralverbandes
des Deutschen Baugewerbes, in Abhängigkeit von Flächengrößen und Raumgeometrie gemäß Fugenplan nach Vorgaben des Planers.

Einschließlich der kraftschlüssigen Schließen der Feldbegrenzungs- und Arbeitsfugen. Zementestrich rechtwinklig zur Fuge 20 cm auf halbe Estrichtiefe einschneiden, einlegen von Edelstahlstiften, d = 3 mm, Länge ca. 180 mm, 3 Stück pro Meter. Fugen anschließend mit Epoxidharz-Quarzsandgemisch verschließen.
Menge: 15,000 m

**01.01.0030 Mustervorlage**
Mustervorlagen
Linoleum mit 5 St. Original-Muster
Größe: ca. 20/20cm
und
Linoleum Produktkatalog Original-Muster
Größe: ca. 3/3cm
Menge: 1,000 psch

#### 01.02 Linoleumarbeiten

**01.02.0010 Anschleifen (Reinigungsschliff) und absaugen**
Anschleifen (Reinigungsschliff) und absaugen
des Untergrundes aus Zementestrich,
für zukünftige Bodenbelagarbeiten.
Anfallendes Material wird Eigentum
des Auftragnehmers und ist zu beseitigen/entsorgen.

Anfallendes Material wird Eigentum
des Auftragnehmers und ist zu beseitigen/entsorgen.
Menge: 755,000 m2

**01.02.0020 Voranstrich mit Kunstharzdispersion**
Voranstrich mit Kunstharzdispersion,
Untergrund aus Zementestrich,
lösemittelfrei nach TRGS 610, Giscode D1
sehr emissionsarm GEV-EMICODE EC1.
Menge: 755,000 m2

**01.02.0030 Untergrund spachteln mit zementgebundener Masse**
Untergrund spachteln mit zementgebundener Masse
Vollflächiges Spachteln des Untergrundes
aus Zementestrich, stuhlrollengeeignet
für zukünftige Bodenbelagarbeiten,
mit zementgebundener Spachtelmasse,
Spachtelung mit Spezialzementen mit Zusätzen,
1-komponentig zur Herstellung,
einer verlegerfertigen Oberfläche,
Spachtelung sehr emissionsarm GEV-EMICODE EC1,
Untergrund waagerecht,
stuhlrollengeeignet
Schichtdicken: min. 2 mm.
Menge: 755,000 m2

**01.02.0040 Untergrund spachteln mit zementgebundener Masse Mehrdicke 1,0mm**
Untergrund spachteln mit zementgebundener Masse Mehrdicke 1,0mm
Zulage zu Pos.  01.02.0030  vor
Menge: 755,000 m2

**01.02.0050 Randdämmstreifen abschneiden**
Randdämmstreifen abschneiden
Randdämmstreifen, Folie, etc.
abschneiden nach dem Aufbringen
der Spachtelmasse,
-1,0cm mit der Spachtelschicht.

Anfallendes Material wird Eigentum
des Auftragnehmers und ist zu beseitigen/entsorgen.
Menge: 772,000 m

**01.02.0060 Winkelprofil, aus Edel-Stahl**
Winkelprofil, aus Edel-Stahl
Schenkelhöhe: an den Linoleumbelag angepasst
Als Abschluß des Bodenbelags aus Linoleum
einseitiger Anschluß zum bündigen Übergang an angrenzende Bodenbeläge bei Türen
befestigen mit Dübeln und Schrauben.
In Einzellängen
inkl. Zuschneide- und Befestigungsarbeiten
Menge: 100,000 m

*Hinweis: Linoleumbelag*

**01.02.0070 Bodenbelag Linoleum Kl.33 D 2,5mm marmoriert**
Bodenbelag Linoleum Kl.33 D 2,5mm marmoriert
Bodenbelag aus Linoleum DIN EN ISO 24011,
mit werkseitiger Oberflächenvergütung,
Einstufung DIN EN ISO 10874 Klasse 33 (gewerblicher Bereich, starke Beanspruchung),
geeignet für Stuhlrollen DIN EN 12529 Typ W,
Bewertungsgruppe Rutschgefahr R 9,
gemäß ASR A1.5/1,2,
Dicke 2,5 mm,
in Bahnen,
Bahnenbreite 200 cm
Oberfläche glatt, marmoriert,
Farbton nach Kollektion, hellgrau bis hellbeige nach Bemusterung durch AG
auf vollflächig gespachtelten Untergrund,
vollflächig kleben,
stuhlrollengeeigneter Kleber
beständig gegen Öle, Fette und Zigarettenglut
lösungsmittelfrei,
sehr emissionsarm GEV-EMICODE EC1

Ausbildung der Türleibungen und Verlegerichtung
gem. Technischer Vorbemerkung;
evtl. Mehraufwendungen sind in den Einheitspreis einzurechnen
Abrechung nach m²

Ausführung gemäß Zeichnung.

'........................................'
Angebotenes Fabrikat/Hersteller
Menge: 755,000 m2

**01.02.0080 Bodenbelag Linoleum Kl.33 D 3,2mm marmoriert, Zulage**
Bodenbelag Linoleum Kl.33 D 3,2mm marmoriert, Zulage
Dicke 3,2 mm
sonst wie Pos.  01.02.0070  vor
Menge: 755,000 m2

**01.02.0090 Bodenbelag Linoleum antistatisch, Zulage**
Bodenbelag Linoleum antistatisch, Zulage
antistatisch, Aufladungsspannung im Begehversuch DIN EN 1815 max. 2 kV
sonst wie Pos.  01.02.0070  vor
Menge: 75,000 m2

**01.02.0100 Verfugen Linoleum Schmelzdraht**
Verfugen Linoleum Schmelzdraht
Verfugen des Bodenbelages aus Linoleum,
mit Schmelzdraht,
Farbton dem Bodenbelag angepasst,
Abrechnung nach der Fläche des Belages.
Menge: 755,000 m2

**01.02.0110 Bodenbelag Linoleum Anschluss an Einbauen, Zulage**
Bodenbelag Linoleum Anschluss an Einbauen
Zulage zu Pos.  01.02.0070  vor
Fuge des Bodenbelages <= 5,0mm zu aufgehenden Bauteilen (Wand, Fenstertüre etc.)
Menge: 193,000 m

**01.02.0120 Anschluss - Sichtfuge**
Anschluss - Sichtfuge
Anschluss ohne Leistenabdeckung
im Anschluss an Einbauteile,
(Trennschienen, Türschwellenprofile, Fenstertüren etc.)
zum vorbeschriebenen Bodenbelag,
in gerader Ausbildung,
als Sichtfuge,
so dass ein fugenloser Anschluss entsteht.
Menge: 193,000 m

*Hinweis: Sockelleisten*

**01.02.0130 Fuge hinter der Sockelleiste, verfüllen und verfugen**
Fuge hinter der Sockelleiste, verfüllen und verfugen
Randfuge in der Bodenbekleidung mit Sockelleiste,
Fugenbreite 5mm bis max. 10 mm,
ausbilden und füllen,
mit Fugenfüllstoff nach DIN 18540,
mit fungizider Einstellung,
einschl. säubern der Fuge von Verschmutzungen
und vorstreichen mit Primer,
Fugenunterfüllung und Fugenvorbehandlung
nach Angaben des Dichtstoffherstellers,
Farbton nach Wahl des AG.
Menge: 579,000 m

**01.02.0140 PVC-Sockelleiste 60mm**
PVC-Sockelleiste 60mm,
Sockelleiste aus PVC hart, als Kernsockelleiste,
Höhe 60 mm,
einfarbig, mit Dichtlippe
Sockel im Bereich der Linoleumflächen
Farbton dunkelgrau bzw. nach Wahl des Auftraggebers
Leiste auf Bodenbelag aus Linoleum aufsetzen,
Befestigung, geklebt und farblich abgestimmt
genagelt,
Untergrund Beton, Mauerwerk bwz. Montagewände aus
Gipskarton, auf Wände aufgesetzt;
Einheitspreis einschließlich der Ausbildung von
recht- und schiefwinkligen Innen- und Außenecken
auf Gehrung und Anschluß an Einbauteile

mit dauerelastischem Fugenmaterial DIN 18540 (überstreichbar)
abspritzen, Übergang Wand-Sockelleiste

Fugenunterfüllung und Fugenvorbehandlung
nach Angaben des Dichtstoffherstellers

'........................................'
Angebotenes Fabrikat/Hersteller
Menge: 579,000 m

*Hinweis: Reinigung und Erstpflege - Oberbelag*
Reinigung und Erstpflege - Oberbelag
bei nachfolgenden Positionen sind gesonderte Anfahrten notwendig, aufgrund der zeitlich versetzten Reinigung und Erstpflege mit einzukalkulieren.

**01.02.0150 Erstein-/Reinigungspflege, bei starker Beanspruchung**
Erstein-/Reinigungspflege, bei starker Beanspruchung.

Gleichmäßig auftragen,
einer strapazierfähigen und wasserfesten,
Selbstglanzemulsion oder Polymerdispersion,
mit Wischmopp oder Lammfellbezug,
auf die saubere und trockene Belagsoberfläche,
in 2 Arbeitsgängen,
einmal in Längs- und nach Trocknung in Querrichtung.

Auswahl der Mittel und Art der Ausführung
auf die Reinigungs- und Pflegeanleitung
des Reinigungsmittel- bzw. Bodenbelagsherstellers.

Separate Anfahrt nach Angabe Bauleitung
Menge: 755,000 m2

**01.02.0160 Schutzabdeckung Bodenbelag Pappe/Folie**
Schutzabdeckung Bodenbelag mit selbstklebener Pappe/Folie
liefern, vorhalten, rücksandslos rückbauen, entsorgen
Schutzabdeckung von Bodenbelag gegen Verschmutzung, mit Pappe oder reißfester Folie; Stöße und Anschlüsse staubdicht und gegen verrutschen abkleben.
Menge: 755,000 m2

### 02 DIN 18365: Parkett- und Holzpflasterarbeiten

#### 02.01 Vorbereitende Arbeiten

**02.01.0010 Prüfung Feuchtigkeit, CM-Methode,Estrich**
Prüfung Feuchtigkeit, CM-Methode, Estrich
Prüfung des Feuchtigkeitsgehaltes
des Estrichs mit der CM-Methode, inkl. genauen Protokollierens der Messstellen
und Messergebnisse. Ausführung nach Angabe der Bauleitung. Die Messergebnisse sind dem Bauleiter vorzulegen.
Separate Anfahrt vor Ausführung der Arbeiten
Art des Estrichs : ZE-Estrich
Menge: 3,000 St

**02.01.0020 Feldbegrenzungs- und Arbeitsfugen im Heiz-Zementestrich**
Arbeits- und Feldbegrenzungsfugen
(Dehnungsfugen) ca. 5-8 mm breit, im Zementestrich durch Einschneiden - ca. 2/3 Estrichhöhe.

Anordnung erforderlicher Arbeits- und Feldbegrenzungsfugen gemäß DIN 18560, TI. 2, Abschnitt 6.3.3. und Merkblätter des Zentralverbandes
des Deutschen Baugewerbes, in Abhängigkeit von Flächengrößen und Raumgeometrie gemäß Fugenplan nach Vorgaben des Planers.

Einschließlich der kraftschlüssigen Schließen der Feldbegrenzungs- und Arbeitsfugen. Zementestrich rechtwinklig zur Fuge 20 cm auf halbe Estrichtiefe einschneiden, einlegen von Edelstahlstiften, d = 3 mm, Länge ca. 180 mm, 3 Stück pro Meter. Fugen anschließend mit Epoxidharz-Quarzsandgemisch verschließen.
Menge: 12,000 m

**02.01.0030 Mustervorlage**
Mustervorlagen
Industrielamellenparket
Größe: ca. 20/20cm
Menge: 1,000 psch

#### 02.02 Holz-Parkettarbeiten

**02.02.0010 Anschleifen (Reinigungsschliff) und absaugen Zementestrich**
Anschleifen (Reinigungsschliff) und absaugen
des Untergrundes aus Zementestrich,
für zukünftige Bodenbelagarbeiten.
Anfallendes Material wird Eigentum
des Auftragnehmers und ist zu beseitigen/entsorgen.

Anfallendes Material wird Eigentum
des Auftragnehmers und ist zu beseitigen/entsorgen.
Menge: 285,000 m2

**02.02.0020 Voranstrich mit Kunstharzdispersion**
Voranstrich mit Kunstharzdispersion,
Untergrund aus Zementestrich,
lösemittelfrei nach TRGS 610, Giscode D1
sehr emissionsarm GEV-EMICODE EC1.
Menge: 285,000 m2

**02.02.0030 Untergrund spachteln mit zementgebundener Masse**
Untergrund spachteln mit zementgebundener Masse
Vollflächiges Spachteln des Untergrundes
aus Zementestrich, stuhlrollengeeignet
für zukünftige Bodenbelagarbeiten,
mit zementgebundener Spachtelmasse,
Spachtelung mit Spezialzementen mit Zusätzen,
1-komponentig zur Herstellung,
einer verlegerfertigen Oberfläche,
Spachtelung sehr emissionsarm GEV-EMICODE EC1,
Untergrund waagerecht,
stuhlrollengeeignet
Schichtdicken: min. 2 mm.
Menge: 285,000 m2

**02.02.0040 Untergrund spachteln mit zementgebundener Masse Mehrdicke 1,0mm**
Untergrund spachteln mit zementgebundener Masse Mehrdicke 1,0mm
Zulage zu Pos.  02.02.0030  vor
Menge: 285,000 m2

**02.02.0050 Randdämmstreifen abschneiden**
Randdämmstreifen abschneiden
Randdämmstreifen, Folie, etc.
abschneiden nach dem Aufbringen
der Spachtelmasse,
-1,0cm mit der Spachtelschicht.

Anfallendes Material wird Eigentum
des Auftragnehmers und ist zu beseitigen/entsorgen.
Menge: 193,000 m

*Hinweis: Industrielamellenparkett*

**02.02.0060 Winkelprofil, aus Edel-Stahl**
Winkelprofil, aus Edel-Stahl

Schenkelhöhe: an den Parkettboden angepasst
Als Abschluß des Industrielamllenparkett an Türen usw.
einseitiger Anschluß zum bündigen Übergang an angrenzende Bodenbeläge bei Türen
befestigen mit Dübeln und Schrauben.

inkl. einlegen eines Korkstreifens
Menge: 12,000 m

**02.02.0070 Hochkantlamellen-Parkett, Eiche, roh, 23mm**
Hochkantlamellen-Parkett als
Industrieparkett, mit Spezialkleber
verklebt.
Untergrund : ZE-Estrich, Anhydritestrich, Trockenestrich
Holzart : Eiche
Werksortierung
Verlegeart : parallel zur Wand
Oberfläche : roh
Material-Dicke : 23 mm
Angeb. Fabrikat Parkett:

'........................................'
(vom Bieter anzugeben)

Kleber chem. Basis : Dispersion
Giscode : D 1
Emicode : EC 1

'........................................'
Angeb. Fabrikat : (vom Bieter anzugeben)
Menge: 285,000 m2

**02.02.0080 Parkettböden schleifen/entstauben**
Parkettböden als Vorbehandlung für die Oberflächenbeschichtung schleifen,
materialabhängige Abstufung der Schleifkörnung bis Körnung 120.
Nach dem Schleifen Oberfläche mit Besen und Staubsauger restlos entstauben;
Schutt entsorgen.
Anfallendes Material wird Eigentum
des Auftragnehmers und ist zu beseitigen/entsorgen.
Menge: 285,000 m2

**02.02.0090 Oberflächenbehandlung, Parkett, Hartöl**
Oberflächenbehandlung von Parkettboden mit Naturharzhartöl,
einmal satt auftragen, Überstand abnehmen; nach 24 Stunden Trockenzeit polieren.
Als Abschluss Naturharzhartöl dünn auftragen und polieren.

Angeb. Fabrikat:

'........................................' (vom Bieter anzugeben)
Menge: 285,000 m2

*Hinweis: Sockelleisten*

**02.02.0100 Sockelleiste, Eiche, lasiert, 15/60mm**
Sockelleiste aus Eiche, lasiert,
gedübelt und geschraubt, mit gerader Kante.
2-seitig lasiert
Die Sockelleiste wird "aufputz" eingebaut.
Untergrund : Beton, Gipskarton, Putz, Mauerwerk usw.
Querschnitt : 15/60 mm, oben konisch (nicht gerundet)
Sockelleiste Innen- und Aussenecke
2 x auf Gehrung geschnitten
inkl. mit Senkkopfschrauben in Edelstahl
Farbe Lasur: dem Bodenbelag angepasst
Menge: 168,000 m

**02.02.0110 Verfugung**
Randfuge in der Bodenbekleidung mit Sockelleiste,
Fugenbreite bis 10 mm,
ausbilden und füllen,
mit Fugenfüllstoff nach DIN 18540,
mit fungizider Einstellung,
einschl. säubern der Fuge von Verschmutzungen
und vorstreichen mit Primer,
Fugenunterfüllung und Fugenvorbehandlung
nach Angaben des Dichtstoffherstellers,
Farbton nach Wahl des AG.
Menge: 193,000 m

**02.02.0120 Anschluss - Sichtfuge**
Anschluss - Sichtfuge
Anschluss ohne Leistenabdeckung
im Anschluss an Einbauteile,
(Trennschienen, Türschwellenprofile, Fenstertüren etc.)
zum vorbeschriebenen Bodenbelag,
in gerader Ausbildung,
als Sichtfuge,
so dass ein fugenloser Anschluss entsteht.
Menge: 25,000 m

*Hinweis: Reinigung und Erstpflege - Oberbelag*
Reinigung und Erstpflege - Oberbelag
bei nachfolgenden Positionen sind gesonderte Anfahrten notwendig, aufgrund der zeitlich versetzten Reinigung und Erstpflege mit einzukalkulieren.

**02.02.0130 Erstein-/Reinigungspflege, bei starker Beanspruchung**
Erstein-/Reinigungspflege, bei starker Beanspruchung.
Linoleum, Industrielamellenparkett
Gleichmäßig auftragen,
einer strapazierfähigen und wasserfesten,
Selbstglanzemulsion oder Polymerdispersion,
mit Wischmopp oder Lammfellbezug,
auf die saubere und trockene Belagsoberfläche,
in 2 Arbeitsgängen,
einmal in Längs- und
nach Trocknung in Querrichtung.

Auswahl der Mittel und Art der Ausführung
auf die Reinigungs- und Pflegeanleitung
des Reinigungsmittel- bzw. Bodenbelagsherstellers.
Menge: 285,000 m2

**02.02.0140 Schutzabdeckung Bodenbelag Pappe/Folie**
Schutzabdeckung Bodenbelag mit selbstklebener Pappe/Folie
liefern, vorhalten, rücksandslos rückbauen, entsorgen
Schutzabdeckung von Bodenbelag gegen Verschmutzung, mit Pappe oder reißfester Folie; Stöße und Anschlüsse staubdicht und gegen verrutschen abkleben.
Menge: 285,000 m2

USt %: 19,00
